# Fenster, Türen
Angebotsaufforderung (GAEB 90, DA83)
DV-Nummer: Pichelsd
Währung: EUR
Auftraggeber: Covivio Immobilien GmbH

## Zusätzlicher Text
Fenster

1. Globale Angaben zum Bauvorhaben

Beschreibung des Bauvorhabens:
Umbau einer Remise zu 2 Wohneinheiten aus dem Baujahr 1900

Anschrift der Baustelle:
Pichelsdorfer Str. 121 in 13595 Berlin

Folgende Planunterlagen sind der Leistungsbeschreibung im
Originalmaßstab beigefügt:
Positionsplan Statik

4. Mitgeltende Normen und Regeln

4.1. Allgemeines

Es gelten die Allgemeinen Technischen Vertragsbedingungen ATV DIN 18355
mit Berücksichtigung der zum Vertragsschluss gültigen Fassung einschl.
der Änderungen entsprechender Normen und Regeln, Berichtigungen und
Beiblätter.

Soweit in der Leistungsbeschreibung auf Technische Spezifikationen, z.
B. nationale Normen, mit denen Europäische Normen umgesetzt werden,
europäische technische Zulassungen, gemeinsame technische
Spezifikationen, internationale Normen, Bezug genommen wird, werden auch
ohne den ausdrücklichen Zusatz: ?oder gleichwertig?, immer gleichwertige
Technische Spezifikationen in Bezug genommen.

DIN 16830-2
Fensterprofile aus hochschlagzähem Polyvinylchlorid (PVC-HI), weiß;
Anforderungen

DIN 16830-3
Fensterprofile aus hochschlagzähem Polyvinylchlorid (PVC-HI) - Teil 3:
Profile mit beschichteten, farbigen Oberflächen; Anforderungen

DIN 18095-1
Türen; Rauchschutztüren; Begriffe und Anforderungen

DIN 18540
Abdichten von Außenwandfugen im Hochbau mit Fugendichtstoffen

DIN 18542
Abdichten von Außenwandfugen mit imprägnierten Fugendichtungsbändern aus
Schaumkunststoff - Imprägnierte Fugendichtungsbänder - Anforderungen und
Prüfung

DIN 18545-1
Abdichten von Verglasungen mit Dichtstoffen; Anforderungen an Glasfalze

DIN 52270
Prüfung von Mineralwolle-Dämmstoffen - Begriffe, Lieferformen,
Lieferarten

DIN EN 300
Platten aus langen, flachen, ausgerichteten Spänen (OSB) - Definitionen,
Klassifizierung und Anforderungen

DIN EN 335-1
Dauerhaftigkeit von Holz und Holzprodukten - Definition der
Gebrauchsklassen - Teil 1: Allgemeines

DIN EN 335-2
Dauerhaftigkeit von Holz und Holzprodukten - Definition der
Gebrauchsklassen - Teil 2: Anwendung bei Vollholz

DIN EN 350-1
Dauerhaftigkeit von Holz und Holzprodukten - Natürliche Dauerhaftigkeit
von Vollholz - Teil 1: Grundsätze für die Prüfung und Klassifikation der
natürlichen Dauerhaftigkeit von Holz

DIN EN 350-2
Dauerhaftigkeit von Holz und Holzprodukten - Natürliche Dauerhaftigkeit
von Vollholz - Teil 2: Leitfaden für die natürliche Dauerhaftigkeit und
Tränkbarkeit von ausgewählten Holzarten von besonderer Bedeutung in
Europa

DIN EN 385
Keilzinkenverbindungen im Bauholz - Leistungs- und Mindestanforderung an
die Herstellung

DIN EN 438-2
Dekorative Hochdruck-Schichtpressstoffplatten (HPL) - Platten auf Basis
härtbarer Harze (Schichtpressstoffe) - Teil 2: Bestimmung der
Eigenschaften

DIN EN 438-3
Dekorative Hochdruck-Schichtpressstoffplatten (HPL) - Platten auf Basis
härtbarer Harze (Schichtpressstoffe) - Teil 3: Klassifizierung und
Spezifikationen für Schichtpressstoffe mit einer Dicke kleiner als 2 mm,
vorgesehen zum Verkleben auf ein Trägermaterial

DIN EN 438-4
Dekorative Hochdruck-Schichtpressstoffplatten (HPL) - Platten auf Basis
härtbarer Harze (Schichtpressstoffe) - Teil 4: Klassifizierung und
Spezifikationen für Kompakt-Schichtpressstoffe mit einer Dicke von 2 mm
und größer

DIN EN 438-5
Dekorative Hochdruck-Schichtpressstoffplatten (HPL) - Platten auf Basis
härtbarer Harze (Schichtpressstoffe) - Teil 5: Klassifizierung und
Spezifikationen für Schichtpressstoffe für Fußböden mit einer Dicke
kleiner 2 mm, vorgesehen zum Verkleben auf ein Trägermaterial

DIN EN 438-6
Dekorative Hochdruck-Schichtpressstoffplatten (HPL) - Platten auf Basis
härtbarer Harze (Schichtpressstoffe) - Teil 6: Klassifizierung und
Spezifikationen für Kompakt-Schichtpressstoffe für die Anwendung im
Freien mit einer Dicke von 2 mm und größer

DIN EN 438-7
Dekorative Hochdruck-Schichtpressstoffplatten (HPL) - Platten auf Basis
härtbarer Harze (Schichtpressstoffe) - Teil 7: Kompaktplatten und
HPL-Mehrschicht-Verbundplatten für Wand- und Deckenbekleidungen für
Innen- und Außenanwendung

DIN EN 438-8
Dekorative Hochdruck-Schichtpressstoffplatten (HPL) - Platten auf Basis
härtbarer Harze (Schichtpressstoffe) - Teil 8: Klassifizierung und
Spezifikationen für Design-Schichtpressstoffe

DIN EN 438-9
Dekorative Hochdruck-Schichtpressstoffplatten (HPL) - Platten auf Basis
härtbarer Harze (Schichtpressstoffe) - Teil 9: Klassifizierung und
Spezifikationen für Schichtpressstoffe mit alternativem Kernaufbau

DIN EN 460
Dauerhaftigkeit von Holz und Holzprodukten - Natürliche Dauerhaftigkeit
von Vollholz - Leitfaden für die Anforderungen an die Dauerhaftigkeit
von Holz für die Anwendung in den Gefährdungsklassen

DIN EN 826
Wärmedämmstoffe für das Bauwesen - Bestimmung des Verhaltens bei
Druckbeanspruchung

DIN EN 1192
Türen - Klassifizierung der Festigkeitsanforderungen

DIN EN 1522
Fenster, Türen, Abschlüsse; Durchschusshemmung

DIN EN 12207
Fenster und Türen - Luftdurchlässigkeit - Klassifizierung

DIN EN 12208
Fenster und Türen - Schlagregendichtheit - Klassifizierung

DIN EN 12210
Fenster und Türen - Widerstandsfähigkeit bei Windlast - Klassifizierung

DIN EN 14220
Holz und Holzwerkstoffe in Außenfenstern, Außentüren und Außentürzargen
- Anforderungen und Spezifikationen

DIN EN 16014
Möbelbeschläge - Festigkeit und Dauerhaltbarkeit von
Verschlussmechanismen

DIN EN ISO 1163-1
Kunststoffe - Weichmacherfreie Polyvinylchlorid (PVC-U)-Formmassen -
Teil 1: Bezeichnungssystem und Basis für Spezifikationen

VDI 2719
Schalldämmung von Fenstern und deren Zusatzeinrichtungen

ift FE-06/1
Prüfung von mechanischen und stumpf geschweißten T-Verbindungen bei
Kunststofffenstern
Herausgeber: ift Rosenheim e.V.

ift FE-07/1
Hochwasserbeständige Fenster und Türen - Anforderungen, Prüfung,
Klassifizierung
Herausgeber: ift Rosenheim e.V.

ift FE-08/1
Rahmeneckverbindungen für Holzfenster  Anforderung, Prüfung und
Bewertung
Herausgeber: ift Rosenheim e.V.

ift FE-09/1
Schweißeckverbinder; Anforderungen, Prüfungen und Bewertungen
Herausgeber: ift Rosenheim e.V.

ift FE-11/1
Nutzungssicherheit an kraftbetätigten Fenstern und Fenstertüren
Herausgeber: ift Rosenheim e.V.

ift FE-13/1
Eignung von Kunststofffensterprofilen  Prüfung und Klassifizierung
Herausgeber: ift Rosenheim e.V.

ift HO-10/1
Massive, keilgezinkte und lamellierte Profile für Holzfenster.
Anforderung und Prüfung
Herausgeber: ift Rosenheim e.V.

ift HO-11/1
Visuelle Beurteilung von Innentürelementen aus Holz und Holzwerkstoffen
sowie anderen Materialien
Herausgeber: ift Rosenheim e.V.

ift MO-01/1
Baukörperanschluss von Fenstern Teil 1 Verfahren zur Ermittlung der
Gebrauchstauglichkeit von Abdichtungssystemen
Herausgeber: ift Rosenheim e.V.

ift-Richtlinie
Verklebungen an Holzfenstern - Teil 1: Lamellierte und in der Länge
durch Keilzinkenverbindungen verbundene Profile
Herausgeber: ift Rosenheim e.V.

ift-Richtlinie
Verklebungen an Holzfenstern - Teil 2: Verklebung von Rahmenverbindungen

Herausgeber: ift Rosenheim e.V.

IVD-Merkblatt Nr. 4:
Abdichten von Fugen im Hochbau mit aufzuklebenden Elastomer-Fugenbändern

Herausgeber: Industrieverband Dichtstoffe e.V. (IVD)

IVD-Merkblatt Nr. 9:
Spritzbare Dichtstoffe in der Anschlussfuge für Fenster und Außentüren
Herausgeber: Industrieverband Dichtstoffe e.V. (IVD)

IVD-Merkblatt Nr. 10:
Glasabdichtung am Holzfenster mit Dichtstoffen
Herausgeber: Industrieverband Dichtstoffe e.V. (IVD)

IVD-Merkblatt Nr. 12:
Die Überstreichbarkeit von bewegungsausgleichenden Dichtstoffen im
Hochbau
Herausgeber: Industrieverband Dichtstoffe e.V. (IVD)

IVD-Merkblatt Nr. 13:
Glasabdichtung an Holz-Metall-Fensterkonstruktionen mit Dichtstoffen
Herausgeber: Industrieverband Dichtstoffe e.V. (IVD)

IVD-Merkblatt Nr. 20:
Fugenabdichtung an Holzbauteilen und Holzwerkstoffen
Herausgeber: Industrieverband Dichtstoffe e.V. (IVD)

RAL-GZ 716/1
Kunststoff-Fenster - Gütesicherung
Abschnitte 1 bis 3

Technische Richtlinie Nr. 20
Leitfaden zur Montage von Fenstern und Haustüren mit
Anwendungsbeispielen
Herausgeber: Institut des Glaserhandwerks für Verglasungstechnik und
Fensterbau, Hadamar

VdS 2021
Baustellen
Herausgeber: VdS Schadenverhütung, Köln

VFF HM.01
Richtlinie für Holz-Metall-Fenster-Konstruktionen
Herausgeber: Verband der Fenster- und Fassadenhersteller e.V. (VFF)

VFF HM.02
Richtlinie für Holz-Metall-Fassadenkonstruktionen
Herausgeber: Verband der Fenster- und Fassadenhersteller e.V.

VFF HO.01
Klassifizierung von Beschichtungen für Holzfenster, Holz-Metall-Fenster
und -Außentüren
Herausgeber: Verband der Fenster- und Fassadenhersteller e.V. (VFF)

VFF HO.02
Auswahl der Holzqualität für Holzfenster und -Haustüren
Herausgeber: Verband der Fenster- und Fassadenhersteller e.V. (VFF)

VFF HO.03
Anforderungen an Beschichtungssysteme von Holzfenstern und Haustüren
Herausgeber: Verband der Fenster- und Fassadenhersteller e.V. (VFF)

VFF HO.04
Empfehlungen zur Qualitätssicherung von Beschichtungssystemen
Herausgeber: Verband der Fenster- und Fassadenhersteller e.V. (VFF)

VFF HO.05
Richtlinie zur visuellen Beurteilung einer fertigbehandelten Oberfläche
bei Holzfenstern und -Außentüren
Herausgeber: Verband der Fenster- und Fassadenhersteller e.V. (VFF)

VFF HO.06-1
Holzarten für den Fensterbau  Teil 1: Eigenschaften, Holzartentabelle -
Holzarten zur Herstellung maßhaltiger Bauteile (Fenster, Außentüren)
Herausgeber: Verband der Fenster- und Fassadenhersteller e.V.

VFF HO.06-2
Holzarten für den Fensterbau - Teil 2: Holzarten zur Verwendung in
geschützten Holzkonstruktionen
Herausgeber: Verband der Fenster- und Fassadenhersteller e.V.

VFF HO.06-3
Holzarten für den Fensterbau - Teil 3: Holzarten für den Innenausbau als
dekorative Sichtflächen für lamellierte Fensterkanteln
Herausgeber: Verband der Fenster- und Fassadenhersteller e.V.

VFF HO.06-4
Holzarten für den Fensterbau - Teil 4: Modifizerte Hölzer
Herausgeber: Verband der Fenster- und Fassadenhersteller e.V.

VFF HO.08
Maßnahmen zum Schutz von Fenstern und Außentüren während der Bauphase
Herausgeber: Verband der Fenster- und Fassadenhersteller e.V. (VFF)

VFF HO.09
Runderneuerung von Kastenfenstern aus Holz
Herausgeber: Verband der Fenster- und Fassadenhersteller e.V. (VFF)

VFF HO.10
Wetterschutzschienen an Holzfenstern
Herausgeber: Verband der Fenster- und Fassadenhersteller e.V. (VFF)

VFF KB.01
Kraftbetätigte Fenster
Herausgeber: Verband der Fenster- und Fassadenhersteller e.V. (VFF)

VFF KB.02
Anschluss elektrischer Bauteile im Fenster- und Fassadenbau
Herausgeber: Verband der Fenster- und Fassadenhersteller e.V. (VFF)

VFF KU.01
Visuelle Beurteilung von Oberflächen von Kunststofffenster- und
Türelementen
Herausgeber: Verband der Fenster- und Fassadenhersteller e.V. (VFF)

6. Angaben zu Stoffen und Bauteilen

Holzwerkstoffe müssen das RAL-Umweltzeichen 76 haben.

Holz muss frei von holzzerstörenden Pilzen und Insekten sein. Es darf
keine Markröhren und Querrisse aufweisen.

Bei wesentlichen - von der Holzart abhängigen - Unterschieden zwischen
Kern- und Splintholz soll an sichtbaren Stellen bei nicht deckenden
Beschichtungen kein Splint zu sehen sein.

Pfropfen und Dübel im sichtbaren Bereich müssen von gleicher Holzart und
Faserrichtung sein.

(FREIE ANGABEN)

7. Angaben zur Ausführung

7.1. Allgemeines

Vor Ausführungsbeginn hat der Auftragnehmer mit dem Auftraggeber
festzulegen, wo das zu verwendende Material auf der Baustelle gelagert
werden kann, um gegenseitige Störungen der am Bau beteiligten Handwerker
während der Bauausführung zu vermeiden.

Vor der Durchführung von Stemm-, Bohr- und Einsetzarbeiten an Estrichen
sowie geputzten Wänden und Decken sind Leitungen mit einem Suchgerät zu
orten.

Malerarbeiten dürfen durch montierte Beschläge nicht erschwert werden.
Dem Auftragnehmer steht es frei, Beschläge - soweit technisch möglich -
erst nach Abschluss der Malerarbeiten einzubauen. Das Öffnen und
Schließen von Fenstern und Türen muss jedoch möglich sein.

Säulen von Schwenkarmaufzügen dürfen nicht zwischen Balkonen oder
Kragplatten eingespannt werden; beim Einspannen in Mauerwerksöffnungen
sind diese vor Beschädigungen zu schützen, nach Möglichkeit sind
Fensterwinkel zu verwenden.

Alle Maße sind vor der Ausführung am Bau zu überprüfen, sofern keine
Detailzeichnungen mit verbindlichen Maßangaben vorliegen.

Vor Beginn der Arbeiten sind die tatsächlichen Einbauhöhen bezogen auf
das gesamte Ausbausystem mit der Bauleitung abzustimmen, wenn
unzulässige Toleranzen oder Änderungen des geplanten Fußbodenaufbaus
festgestellt oder vermutet werden.

Bei Schleifarbeiten im Trockenverfahren sind Absauggeräte zu verwenden.

Sind Schleifen und Spachteln vorgesehen, so bleiben die Anzahl der
Schleifgänge und Spachtelaufträge sowie die Wahl der richtigen Körnung
dem Auftragnehmer überlassen und sind auf die vorgesehene Beschichtung
einzustellen.

Elastische Fugen sind grundsätzlich zu hinterfüllen, um eine
Dreiflankenhaftung zu vermeiden. Als Hinterfüllung sind
geschlossenzellige, nicht saugende Materialien zu verwenden.

(FREIE ANGABEN)

7.2. Fenster und Fenstertüren

Fensteranschlussfugen sind raumseitig luftdicht herzustellen.

Der Aus- und Einbau von Fenstern und Türen zum Austausch oder zur
Aufarbeitung ist so aufeinander abzustimmen, dass der Witterungsschutz
des Gebäudes zu jeder Zeit gewährleistet ist. Dem Auftragnehmer steht es
frei, stattdessen auf seine Kosten die Öffnungen vorübergehend
provisorisch zu schließen; dabei muss das Provisorium lichtdurchlässig
sein. Zur Aufarbeitung hat der Auftragnehmer die Wahl, ob das auf der
Baustelle oder in der Werkstatt erfolgt. Entscheidet er sich für die
Werkstatt, wird der Transport nicht gesondert vergütet.

Vom Auftragnehmer sind auf Verlangen Detailzeichnungen über die
Ausbildung der Fensterprofile sowie der Anschlüsse zum Bauwerk und zu
den Fensterbänken vorzulegen

Elastische Dichtstoffe müssen überstreichbar sein.

Die Angaben des Systemherstellers der Kunststofffensterprofile sind
bindend für die konstruktive Ausbildung und die Materialauswahl.
Insbesondere sind die zusätzlichen Verstärkungen bei Veränderung der
Fenstergröße zu beachten. Die Herstellerrichtlinien sind auf Verlangen
vorzulegen.

Wenn im Leistungstext nichts anderes vorgegeben wird, gilt die
Schallschutzklasse 2 nach VDI 2719.

(FREIE ANGABEN)

7.3. Türen

Die Öffnungsrichtung von Türen ist vor der Bestellung oder Fertigung der
Türen vor Ort gemeinsam mit dem Auftraggeber oder der Bauleitung
endgültig festzulegen.

Transparente Scheiben von Türblättern sind mit einem deutlich sichtbaren
Klebestreifen zu markieren. Der Klebestreifen muss sich rückstandfrei
entfernen lassen. Das Entfernen geschieht durch den Auftraggeber.

Nach dem Einbau der Zargen sind die Türblätter der Innentüren verpackt
beim Auftragnehmer zwischenzulagern. Die Endmontage erfolgt nach
Abschluss anderer Arbeiten in Abstimmung mit der Bauleitung.

Nach dem Einbau der Zargen sind die Türblätter der Innentüren verpackt
auf der Baustelle in einem vom Auftraggeber zur Verfügung gestellten
Raum zwischenzulagern. Der Auftragnehmer hat diesen Raum verschließbar
zu machen. Die Endmontage erfolgt nach Abschluss anderer Arbeiten in
Abstimmung mit der Bauleitung.

9. Sonstige Angaben

Der Auftragnehmer hat dafür Sorge zu tragen, dass während der Ausführung
seiner Leistungen immer mindestens ein fließend deutsch sprechender
Mitarbeiter seiner Firma auf der Baustelle anwesend ist.

Zu den auf der Baustelle vorzuhaltenden Ausführungsunterlagen zählt
neben den Ausführungsplänen auch eine Ausfertigung dieser
Leistungsbeschreibung.

Folgende Ausführungszeichnungen sind der Leistungsbeschreibung im
Originalmaßstab beigefügt:
(FREIE ANGABEN)

Folgende Ausführungszeichnungen sind der Leistungsbeschreibung
verkleinert beigefügt:
(FREIE ANGABEN)

Die vom Auftragnehmer verwendeten Ausführungsunterlagen müssen den
Freigabevermerk des Auftraggebers oder des Architekten tragen. Durch
Übergabe neuer Unterlagen ungültig gewordene Unterlagen sind vom
Auftragnehmer entsprechend zu kennzeichnen und aufzubewahren. Nicht
freigegebene Unterlagen dürfen nicht verwendet werden.

## Zusätzlicher Text
Metallbauarbeiten

4. Mitgeltende Normen und Regeln

4.1. Allgemeines

Es gelten die Allgemeinen Technischen Vertragsbedingungen ATV DIN 18360
mit Berücksichtigung der zum Vertragsschluss gültigen Fassung einschl.
der Änderungen entsprechender Normen und Regeln, Berichtigungen und
Beiblätter.

Soweit in der Leistungsbeschreibung auf Technische Spezifikationen, z.
B. nationale Normen, mit denen Europäische Normen umgesetzt werden,
europäische technische Zulassungen, gemeinsame technische
Spezifikationen, internationale Normen, Bezug genommen wird, werden auch
ohne den ausdrücklichen Zusatz: ?oder gleichwertig?, immer gleichwertige
Technische Spezifikationen in Bezug genommen.

DIN 4102-5
Brandverhalten von Baustoffen und Bauteilen; Feuerschutzabschlüsse,
Abschlüsse in Fahrschachtwänden und gegen Feuer widerstandsfähige
Verglasungen, Begriffe, Anforderungen und Prüfungen

DIN 4102-13
Brandverhalten von Baustoffen und Bauteilen; Brandschutzverglasungen;
Begriffe, Anforderungen und Prüfungen

DIN 4108-2
Wärmeschutz und Energie-Einsparung in Gebäuden - Teil 2:
Mindestanforderungen an den Wärmeschutz

DIN 4109
Schallschutz im Hochbau, Anforderungen und Nachweise

DIN 4109-1
Norm-Entwurf: Schallschutz im Hochbau - Teil 1: Anforderungen

DIN 4109-11
Norm-Entwurf: Schallschutz im Hochbau - Teil 11: Nachweis des
Schallschutzes - Güte- und Eignungsprüfung

DIN 6834-1
Strahlenschutztüren für medizinisch genutzte Räume; Anforderungen

DIN 14094-1
Feuerwehrwesen - Notleiteranlagen - Teil 1: Notleiter mit und ohne
Rückenschutz, Haltevorrichtung, Podeste

DIN 14094-2
Feuerwehrwesen - Notleiteranlagen - Teil 2: Rettungswege auf flachen und
geneigten Dächern

DIN 18111-2
Türzargen - Stahlzargen - Teil 2: Standardzargen für gefälzte Türen in
Ständerwerkswänden

DIN 18111-3
Türzargen - Stahlzargen - Teil 3: Sonderzargen für gefälzte und
ungefälzte Türblätter

DIN 18111-4
Türzargen - Stahlzargen - Teil 4: Einbau von Stahlzargen

DIN 18542
Abdichten von Außenwandfugen mit imprägnierten Fugendichtungsbändern aus
Schaumkunststoff - Imprägnierte Fugendichtungsbänder - Anforderungen und
Prüfung

DIN 18799-1
Ortsfeste Steigleitern an baulichen Anlagen - Teil 1: Steigleitern mit
Seitenholmen, sicherheitstechnische Anforderungen und Prüfungen

DIN 18799-2
Ortsfeste Steigleitern an baulichen Anlagen - Teil 2: Steigleitern mit
Mittelholm, sicherheitstechnische Anforderungen und Prüfungen

DIN 24537-1
Roste als Bodenbelag - Teil 1: Gitterroste aus metallischen Werkstoffen

DIN 24537-2
Roste als Bodenbelag - Teil 2: Blechprofilroste aus metallischen
Werkstoffen

DIN 55945
Beschichtungsstoffe und Beschichtungen - Ergänzende Begriffe zu DIN EN
ISO 4618

DIN EN 949
Fenster, Türen, Dreh- und Rollläden, Vorhangfassaden - Ermittlung der
Widerstandsfähigkeit von Türen gegen Aufprall eines weichen und schweren
Stoßkörpers

DIN EN 988
Zink und Zinklegierungen - Anforderungen an gewalzte Flacherzeugnisse
für das Bauwesen

DIN EN 1192
Türen - Klassifizierung der Festigkeitsanforderungen

DIN EN 1396
Aluminium und Aluminiumlegierungen - Bandbeschichtete Bleche und Bänder
für allgemeine Anwendungen - Spezifikationen

DIN EN 1522
Fenster, Türen, Abschlüsse; Durchschusshemmung

DIN EN 1991-1-1
Eurocode 1: Einwirkungen auf Tragwerke - Teil 1-1: Allgemeine
Einwirkungen auf Tragwerke - Wichten, Eigengewicht und Nutzlasten im
Hochbau

DIN EN 1991-1-1/NA
Nationaler Anhang - National festgelegte Parameter - Eurocode 1:
Einwirkungen auf Tragwerke - Teil 1-1: Allgemeine Einwirkungen auf
Tragwerke - Wichten, Eigengewicht und Nutzlasten im Hochbau

DIN EN 1991-1-2
Eurocode 1: Einwirkungen auf Tragwerke - Teil 1-2: Allgemeine
Einwirkungen - Brandeinwirkungen auf Tragwerke

DIN EN 1991-1-2/NA
Nationaler Anhang - National festgelegte Parameter - Eurocode 1:
Einwirkungen auf Tragwerke - Teil 1-2: Allgemeine Einwirkungen -
Brandeinwirkungen auf Tragwerke

DIN EN 1993-1-1
Eurocode 3: Bemessung und Konstruktion von Stahlbauten - Teil 1-1:
Allgemeine Bemessungsregeln und Regeln für den Hochbau

DIN EN 1993-1-1/NA
Nationaler Anhang - National festgelegte Parameter - Eurocode 3:
Bemessung und Konstruktion von Stahlbauten - Teil 1-1: Allgemeine
Bemessungsregeln und Regeln für den Hochbau

DIN EN 1993-1-2
Eurocode 3: Bemessung und Konstruktion von Stahlbauten - Teil 1-2:
Allgemeine Regeln - Tragwerksbemessung für den Brandfall

DIN EN 1993-1-2/NA
Nationaler Anhang - National festgelegte Parameter - Eurocode 3:
Bemessung und Konstruktion von Stahlbauten - Teil 1-2: Allgemeine Regeln
- Tragwerksbemessung für den Brandfall

DIN EN 1993-1-3
Eurocode 3: Bemessung und Konstruktion von Stahlbauten - Teil 1-3:
Allgemeine Regeln - Ergänzende Regeln für kaltgeformte Bauteile und
Bleche

DIN EN 1993-1-3/NA
Nationaler Anhang - National festgelegte Parameter - Eurocode 3:
Bemessung und Konstruktion von Stahlbauten - Teil 1-3: Allgemeine Regeln
- Ergänzende Regeln für kaltgeformte dünnwandige Bauteile und Bleche

DIN EN 1993-1-4
Eurocode 3: Bemessung und Konstruktion von Stahlbauten - Teil 1-4:
Allgemeine Bemessungsregeln - Ergänzende Regeln zur Anwendung von
nichtrostenden Stählen

DIN EN 1993-1-4/NA
Nationaler Anhang - National festgelegte Parameter - Eurocode 3:
Bemessung und Konstruktion von Stahlbauten - Teil 1-4: Allgemeine
Bemessungsregeln - Ergänzende Regeln zur Anwendung von nichtrostenden
Stählen

DIN EN 1999-1-1
Eurocode 9: Bemessung und Konstruktion von Aluminiumtragwerken - Teil
1-1: Allgemeine Bemessungsregeln

DIN EN 1999-1-1/NA
Nationaler Anhang - National festgelegte Parameter - Eurocode 9:
Bemessung und Konstruktion von Aluminiumtragwerken - Teil 1-1:
Allgemeine Bemessungsregeln

DIN EN 1999-1-2
Eurocode 9: Bemessung und Konstruktion von Aluminiumtragwerken - Teil
1-2: Tragwerksbemessung für den Brandfall

DIN EN 1999-1-2/NA
Nationaler Anhang - National festgelegte Parameter - Eurocode 9:
Bemessung und Konstruktion von Aluminiumtragwerken -Teil 1-2:
Tragwerksbemessung für den Brandfall

DIN EN 1999-1-3
Eurocode 9: Bemessung und Konstruktion von Aluminiumtragwerken - Teil
1-3: Zusätzliche Regeln für ermüdungsanfällige Tragwerke

DIN EN 1999-1-3/NA
Nationaler Anhang - National festgelegte Parameter - Eurocode 9:
Bemessung und Konstruktion von Aluminiumtragwerken - Teil 1-3:
Zusätzliche Regeln für ermüdungsanfällige Tragwerke

DIN EN 1999-1-4
Eurocode 9: Bemessung und Konstruktion von Aluminiumtragwerken - Teil
1-4: Kaltgeformte Profiltafeln

DIN EN 1999-1-4/NA
Nationaler Anhang - National festgelegte Parameter - Eurocode 9:
Bemessung und Konstruktion von Aluminiumtragwerken - Teil 1-4:
Kaltgeformte Profiltafeln

DIN EN 1999-1-5
Eurocode 9: Bemessung und Konstruktion von Aluminiumtragwerken - Teil
1-5: Schalentragwerke

DIN EN 1999-1-5/NA
Nationaler Anhang - National festgelegte Parameter - Eurocode 9:
Bemessung und Konstruktion von Aluminiumtragwerken - Teil 1-5:
Schalentragwerke

DIN EN 10088-1
Nichtrostende Stähle - Teil 1: Verzeichnis der nichtrostenden Stähle

DIN EN 10088-4
Nichtrostende Stähle - Teil 4: Technische Lieferbedingungen für Blech
und Band aus korrosionsbeständigen Stählen für das Bauwesen

DIN EN 10088-5
Nichtrostende Stähle - Teil 5: Technische Lieferbedingungen für Stäbe,
Walzdraht, gezogenen Draht, Profile und Blankstahlerzeugnisse aus
korrosionsbeständigen Stählen für das Bauwesen

DIN EN 10210-1
Warmgefertigte Hohlprofile für den Stahlbau aus unlegierten Baustählen
und aus Feinkornbaustählen - Teil 1: Technische Lieferbedingungen

DIN EN 10210-2
Warmgefertigte Hohlprofile für den Stahlbau aus unlegierten Baustählen
und aus Feinkornbaustählen - Teil 2: Grenzabmaße, Maße und statische
Werte

DIN EN 10346
Kontinuierlich schmelztauchveredelte Flacherzeugnisse aus Stahl -
Technische Lieferbedingungen

DIN EN 12207
Fenster und Türen - Luftdurchlässigkeit - Klassifizierung

DIN EN 12208
Fenster und Türen - Schlagregendichtheit - Klassifizierung

DIN EN 12210
Fenster und Türen - Widerstandsfähigkeit bei Windlast - Klassifizierung

DIN EN 12453
Tore - Nutzungssicherheit kraftbetätigter Tore - Anforderungen

DIN EN 12635
Tore - Einbau und Nutzung

DIN EN 13241-1
Tore - Produktnorm - Teil 1: Produkte ohne Feuer- und
Rauchschutzeigenschaften

DIN EN 13830
Vorhangfassaden - Produktnorm

DIN EN 13964
Unterdecken - Anforderungen und Prüfverfahren

DIN EN ISO 1163-1
Kunststoffe - Weichmacherfreie Polyvinylchlorid (PVC-U)-Formmassen -
Teil 1: Bezeichnungssystem und Basis für Spezifikationen

DIN EN ISO 3834-1
Qualitätsanforderungen für das Schmelzschweißen von metallischen
Werkstoffen - Teil 1: Kriterien für die Auswahl der geeigneten Stufe der
Qualitätsanforderungen

DIN EN ISO 3834-2
Qualitätsanforderungen für das Schmelzschweißen von metallischen
Werkstoffen - Teil 2: Umfassende Qualitätsanforderungen

DIN EN ISO 3834-3
Qualitätsanforderungen für das Schmelzschweißen von metallischen
Werkstoffen - Teil 3: Standard-Qualitätsanforderungen

DIN EN ISO 3834-4
Qualitätsanforderungen für das Schmelzschweißen von metallischen
Werkstoffen - Teil 4: Elementare Qualitätsanforderungen

DIN EN ISO 3834-5
Qualitätsanforderungen für das Schmelzschweißen von metallischen
Werkstoffen - Teil 5: Dokumente, deren Anforderungen erfüllt werden
müssen, um die Übereinstimmung mit den Anforderungen nach ISO 3834-2,
ISO 3834-3 oder ISO 3834-4 nachzuweisen

DIN EN ISO 4042
Verbindungselemente - Galvanische Überzüge

DIN EN ISO 4618
Beschichtungsstoffe - Begriffe

DIN EN ISO 5817
Schweißen - Schmelzschweißverbindungen an Stahl, Nickel, Titan und deren
Legierungen (ohne Strahlschweißen) - Bewertungsgruppen von
Unregelmäßigkeiten

DIN EN ISO 8501-1
Vorbereitung von Stahloberflächen vor dem Auftragen von
Beschichtungsstoffen - Visuelle Beurteilung der Oberflächenreinheit -
Teil 1: Rostgrade und Oberflächenvorbereitungsgrade von unbeschichteten
Stahloberflächen und Stahloberflächen nach ganzflächigem Entfernen
vorhandener Beschichtungen

DIN EN ISO 8501-2
Vorbereitung von Stahloberflächen vor dem Auftragen von
Beschichtungsstoffen - Visuelle Beurteilung der Oberflächenreinheit -
Teil 2: Oberflächenvorbereitungsgrade von beschichteten Oberflächen nach
örtlichem Entfernen der vorhandenen Beschichtungen

DIN EN ISO 8501-3
Vorbereitung von Stahloberflächen vor dem Auftragen von
Beschichtungsstoffen - Visuelle Beurteilung der Oberflächenreinheit -
Teil 3: Vorbereitungsgrade von Schweißnähten, Kanten und anderen Flächen
mit Oberflächenunregelmäßigkeiten

DIN EN ISO 8501-4
Vorbereitung von Stahloberflächen vor dem Auftragen von
Beschichtungsstoffen - Visuelle Beurteilung der Oberflächenreinheit -
Teil 4: Ausgangszustände, Vorbereitungsgrade und Flugrostgrade in
Verbindung mit Hochdruck-Wasserwaschen

DIN EN ISO 8503
Normenreihe: Vorbereitung von Stahloberflächen vor dem Auftragen von
Beschichtungsstoffen - Rauheitskenngrößen von gestrahlten
Stahloberflächen

DIN EN ISO 8504
Normenreihe: Vorbereitung von Stahloberflächen vor dem Auftragen von
Beschichtungsstoffen - Verfahren für die Oberflächenvorbereitung

DIN EN ISO 13920
Schweißen - Allgemeintoleranzen für Schweißkonstruktionen - Längen- und
Winkelmaße; Form und Lage

DIN EN ISO 14713-1
Zinküberzüge - Leitfäden und Empfehlungen zum Schutz von Eisen- und
Stahlkonstruktionen vor Korrosion - Teil 1: Allgemeine
Konstruktionsgrundsätze und Korrosionsbeständigkeit

DIN EN ISO 14713-2
Zinküberzüge - Leitfäden und Empfehlungen zum Schutz von Eisen- und
Stahlkonstruktionen vor Korrosion - Teil 2: Feuerverzinken

DIN EN ISO 14713-3
Zinküberzüge - Leitfäden und Empfehlungen zum Schutz von Eisen- und
Stahlkonstruktionen vor Korrosion - Teil 3: Sherardisieren

DIN EN ISO 14731
Schweißaufsicht - Aufgaben und Verantwortung

DIN EN ISO 15607
Anforderung und Qualifizierung von Schweißverfahren für metallische
Werkstoffe - Allgemeine Regeln

DIN EN ISO 15609-1
Anforderung und Qualifizierung von Schweißverfahren für metallische
Werkstoffe - Schweißanweisung - Teil 1: Lichtbogenschweißen

DIN EN ISO 15611
Anforderung und Qualifizierung von Schweißverfahren für metallische
Werkstoffe - Qualifizierung aufgrund von vorliegender schweißtechnischer
Erfahrung

ISO 6362-4
Stranggepresste Stangen, Rohre und Profile aus Knetaluminium und
Aluminium-Knetlegierungen, Teil 4: Strangpressprofile; Maß- und
Formtoleranzen

VDI 2719
Schalldämmung von Fenstern und deren Zusatzeinrichtungen

BFS Merkblatt 6
Beschichtungen auf Bauteilen aus Aluminium
Herausgeber: Bundesausschuss Farbe und Sachwertschutz (BFS)

BFS Merkblatt 26
Farbveränderung von Beschichtungen im Außenbereich
Herausgeber: Bundesausschuss Farbe und Sachwertschutz (BFS)

BGI 588
Merkblatt für Metallroste

BGR 232
Kraftbetätigte Fenster, Türen und Tore

DASt 006
Überschweißen von Fertigungsbeschichtungen im Stahlbau
Herausgeber: Deutscher Ausschuss für Stahlbau (DASt)

DASt 007
Lieferung, Verarbeitung und Anwendung wetterfester Baustähle
Herausgeber: Deutscher Ausschuss für Stahlbau (DASt)

ift FE-07/1
Hochwasserbeständige Fenster und Türen - Anforderungen, Prüfung,
Klassifizierung
Herausgeber: ift Rosenheim e.V.

ift FE-11/1
Nutzungssicherheit an kraftbetätigten Fenstern und Fenstertüren
Herausgeber: ift Rosenheim e.V.

ift MO-01/1
Baukörperanschluss von Fenstern Teil 1 Verfahren zur Ermittlung der
Gebrauchstauglichkeit von Abdichtungssystemen
Herausgeber: ift Rosenheim e.V.

IVD-Merkblatt Nr. 4:
Abdichten von Fugen im Hochbau mit aufzuklebenden Elastomer-Fugenbändern

Herausgeber: Industrieverband Dichtstoffe e.V. (IVD)

IVD-Merkblatt Nr. 9:
Spritzbare Dichtstoffe in der Anschlussfuge für Fenster und Außentüren
Herausgeber: Industrieverband Dichtstoffe e.V. (IVD)

IVD-Merkblatt Nr. 12:
Die Überstreichbarkeit von bewegungsausgleichenden Dichtstoffen im
Hochbau
Herausgeber: Industrieverband Dichtstoffe e.V. (IVD)

IVD-Merkblatt Nr. 14:
Dichtstoffe und Schimmelpilzbefall
Herausgeber: Industrieverband Dichtstoffe e.V. (IVD)

MB 382
Merkblatt MB 382: Das Kleben von Stahl und Edelstahl rostfrei
Herausgeber: Informationsstelle Edelstahl Rostfrei

MB 405
Merkblatt 405: Korrosionsschutz von Stahlkonstruktionen durch
Beschichtungssysteme
Herausgeber: Stahl-Informations-Zentrum

MB 434
Merkblatt 434: Wetterfester Baustahl
Herausgeber: Stahl-Informations-Zentrum

MB 822
Merkblatt 822: Die Verarbeitung von Edelstahl Rostfrei
Herausgeber: Informationsstelle Edelstahl Rostfrei

MB 823
Merkblatt 823: Schweißen von Edelstahl Rostfrei
Herausgeber: Informationsstelle Edelstahl Rostfrei

MB 875
Merkblatt 875: Edelstahl Rostfrei im Bauwesen: Technischer Leitfaden
Herausgeber: Informationsstelle Edelstahl Rostfrei

MB 969
Merkblatt 969: Fertigung und Montage von Konstruktionen aus
nichtrostendem Stahl  allgemeine Hinweise
Herausgeber: Informationsstelle Edelstahl Rostfrei

MB 974
Merkblatt 974: Elektropolieren nichtrostender Stähle
Herausgeber: Informationsstelle Edelstahl Rostfrei

Porenbetonbericht 17
Einbau von Feuerschutztüren und -toren
Herausgeber: Bundesverband Porenbeton

Technische Richtlinie Nr. 20
Leitfaden zur Montage von Fenstern und Haustüren mit
Anwendungsbeispielen
Herausgeber: Institut des Glaserhandwerks für Verglasungstechnik und
Fensterbau, Hadamar

VdS 2008
Feuergefährliche Arbeiten; Richtlinien für den Brandschutz
Herausgeber: VdS Schadenverhütung, Köln

VdS 2021
Baustellen
Herausgeber: VdS Schadenverhütung, Köln

VFF Al.01
Filiformkorrosion - Vermeidung bei beschichteten Aluminium-Bauteilen
Herausgeber: Verband der Fenster- und Fassadenhersteller e.V. (VFF)

VFF Al.02
Visuelle Beurteilung von organisch beschichteten (lackierten)
Oberflächen auf Aluminium
Herausgeber: Verband der Fenster- und Fassadenhersteller e.V. (VFF)

VFF Al.03
Visuelle Beurteilung von anodisch oxidierten (eloxierten) Oberflächen
auf Aluminium
Herausgeber: Verband der Fenster- und Fassadenhersteller e.V. (VFF)

VFF KB.01
Kraftbetätigte Fenster
Herausgeber: Verband der Fenster- und Fassadenhersteller e.V. (VFF)

VFF KB.02
Anschluss elektrischer Bauteile im Fenster- und Fassadenbau
Herausgeber: Verband der Fenster- und Fassadenhersteller e.V. (VFF)

VFF St.01
Beschichten von Stahlteilen im Metallbau
Herausgeber: Verband der Fenster- und Fassadenhersteller e.V. (VFF)

VFF St.02
Visuelle Beurteilung von organisch beschichteten (lackierten)
Oberflächen auf Stahl
Herausgeber: Verband der Fenster- und Fassadenhersteller e.V. (VFF)

VFF St.03
Visuelle Beurteilung von Oberflächen aus Edelstahl Rostfrei
Herausgeber: Verband der Fenster- und Fassadenhersteller e.V. (VFF)

6. Angaben zu Stoffen und Bauteilen

Alle verwendeten Kunststoffe müssen alterungs- und lichtbeständig sowie
mindestens schwer entflammbar sein. Ihre Widerstandsfähigkeit gegen
chemische und atmosphärische Einflüsse, gegen Wärme und Kälte, und ihr
elastisches Verhalten müssen dem Verwendungszweck dauerhaft entsprechen.

Bei brandschutztechnischen Anforderungen sind die amtlichen Nachweise
(Prüfzeugnis oder Prüfbescheid oder allgemeine bauaufsichtliche
Zulassung) der Bauleitung zu übergeben.

Bei nicht genormten Stoffen und Bauteilen sind, soweit erforderlich, die
bauaufsichtlichen Zulassungen der Bauleitung zu übergeben

Bei geschweißten Bauteilen aus Edelstahl dürfen keine Anlauffarben
sichtbar sein.

7. Angaben zur Ausführung

7.1. Allgemeines

Das Lagern von Druckgasflaschen in Kellerräumen, Treppenhäusern,
Durchgängen und Durchfahrten ist untersagt. Bei Arbeiten mit brennbaren
Gasen muss ein Feuerlöscher, tragbar, nach DIN EN 3 vorhanden sein

Bei Brennschneidearbeiten oder sonstigen funkenerzeugenden Arbeiten,
z.B. auch Trennarbeiten mit Trennscheiben, in der Nähe von Bauteilen der
Baustoffklasse B2 bzw. B3 nach DIN 4102 Teil 1 sind geeignete
Brandschutzmaßnahmen vom Auftragnehmer zu treffen.

Bei funkenerzeugenden Arbeiten, z.B. Trennarbeiten mit Trennscheiben und
Brennschneidearbeiten, in der Nähe zu erhaltener Bauteile sind
Glasflächen, glasierte Keramikoberflächen und andere durch den
Funkenflug gefährdete Oberflächen abzudecken.

Vor Ausführungsbeginn hat der Auftragnehmer mit dem Auftraggeber
festzulegen, wo das zu verwendende Material auf der Baustelle gelagert
werden kann, um gegenseitige Störungen der am Bau beteiligten Handwerker
während der Bauausführung zu vermeiden.

Wenn bauseitige Vorleistungen erforderlich sind, hat der Auftragnehmer
dem Auftraggeber rechtzeitig die erforderlichen Angaben möglichst in
Verbindung mit Detailzeichnungen zu übergeben

Vor der Durchführung von Stemm-, Bohr- und Einsetzarbeiten an Estrichen
sowie geputzten Wänden und Decken sind Leitungen mit einem Suchgerät zu
orten.

Späne vom Bohren und Fräsen sowie Reste von Schleifstaub sind sofort von
den bearbeiteten Teilen zu entfernen.

Der Auftragnehmer hat sich beim Befestigen von Bauteilen an
Vorsatzschalen zu vergewissern, dass durch die Befestigungsmittel keine
Beschädigungen nicht sichtbarer Leitungen und Rohre entstehen.

Gefahrbereiche bei Montagearbeiten sind abzusperren und zu kennzeichnen.
Entstehen dadurch Behinderungen für andere Unternehmer oder Dritte, sind
der Zeitraum der Absperrung sowie alternative Maßnahmen mit der
Bauleitung abzustimmen.

Vor Beginn der Arbeiten sind die tatsächlichen Einbauhöhen bezogen auf
das gesamte Ausbausystem mit der Bauleitung abzustimmen, wenn
unzulässige Toleranzen oder Änderungen des geplanten Fußbodenaufbaus
festgestellt oder vermutet werden.

Befestigungselemente, die im Ausnahmefall Flächendichtungen
durchdringen, sind mit auf das Dichtungsmaterial abgestimmten
Abdichtungsstoffen (i.d.R. ohne Lösungsmittel) abzudichten. Im Zweifel
ist Rücksprache mit der Bauleitung erforderlich.

Befestigungen von schweren Bauteilen auf Wärmedämm-Verbundsystemen
dürfen nur mit wärmedämmenden und druckfesten Stützkörpern, Konsolen
oder sonstigen für den Zweck geeigneten Bauteilen ausgeführt werden.

Alle notwendigen Schmiede-, Bohr- und Schweißarbeiten sind, soweit
technisch möglich, vor dem Verzinken auszuführen. Die Gewinde verzinkter
Gewindebolzen sind bei der Montage nicht nachzuschneiden, sondern
anzuschmelzen. Analog ist bei durch die Verzinkung unbeweglich
gewordenen Bändern und anderen beweglichen Teilen zu verfahren.

(FREIE ANGABEN)

7.2. Fenster und Fenstertüren

Fensteranschlussfugen sind raumseitig luftdicht herzustellen.

Der Aus- und Einbau von Fenstern und Türen zum Austausch oder zur
Aufarbeitung ist so aufeinander abzustimmen, dass der Witterungsschutz
des Gebäudes zu jeder Zeit gewährleistet ist. Dem Auftragnehmer steht es
frei, stattdessen auf seine Kosten die Öffnungen vorübergehend
provisorisch zu schließen; dabei muss das Provisorium lichtdurchlässig
sein. Zur Aufarbeitung hat der Auftragnehmer die Wahl, ob das auf der
Baustelle oder in der Werkstatt erfolgt. Entscheidet er sich für die
Werkstatt, wird der Transport nicht gesondert vergütet.

Vom Auftragnehmer sind auf Verlangen Detailzeichnungen über die
Ausbildung der Fensterprofile sowie der Anschlüsse zum Bauwerk und zu
den Fensterbänken vorzulegen

Die Angaben des Systemherstellers der Fensterprofile sind bindend für
die konstruktive Ausbildung und die Profilauswahl. Die
Herstellerrichtlinien sind auf Verlangen vorzulegen.

Wenn im Leistungstext nichts anderes vorgegeben wird, gilt die
Schallschutzklasse 2 nach VDI 2719.

(FREIE ANGABEN)

7.3. Türen

Die Öffnungsrichtung von Türen ist vor der Bestellung oder Fertigung der
Türen vor Ort gemeinsam mit dem Auftraggeber oder der Bauleitung
endgültig festzulegen.

Transparente Scheiben von Türblättern sind mit einem deutlich sichtbaren
Klebestreifen zu markieren. Der Klebestreifen muss sich rückstandfrei
entfernen lassen. Das Entfernen geschieht durch den Auftraggeber.

Nach dem Einbau der Zargen sind die Türblätter der Innentüren verpackt
beim Auftragnehmer zwischenzulagern. Die Endmontage erfolgt nach
Abschluss anderer Arbeiten in Abstimmung mit der Bauleitung.

Nach dem Einbau der Zargen sind die Türblätter der Innentüren verpackt
auf der Baustelle in einem vom Auftraggeber zur Verfügung gestellten
Raum zwischenzulagern. Der Auftragnehmer hat diesen Raum verschließbar
zu machen. Die Endmontage erfolgt nach Abschluss anderer Arbeiten in
Abstimmung mit der Bauleitung.

(FREIE ANGABEN)

7.4. Reparaturarbeiten, Sanierungsarbeiten

Verfahrensbedingte Vermischungen und Abfall von Strahlarbeiten sind vom
Auftragnehmer zu beseitigen und zu entsorgen. Dabei sind
Strahlmittelrückstände auch aus dem umliegenden Verkehrsraum, aus Poren,
Fugen u. dgl. und von den Gerüstböden zu entfernen.

(FREIE ANGABEN)

7.5. Verkehrssicherung

Ist der Auftragnehmer mit der Verkehrssicherung der Baustelle
beauftragt, so gehört dazu auch die laufende Kontrolle der
Sicherungseinrichtungen. Die zeitlichen Abstände der Kontrollen richten
sich nach den örtlichen Gegebenheiten.

9. Sonstige Angaben

Der Auftragnehmer hat dafür Sorge zu tragen, dass während der Ausführung
seiner Leistungen immer mindestens ein fließend deutsch sprechender
Mitarbeiter seiner Firma auf der Baustelle anwesend ist.

Zu den auf der Baustelle vorzuhaltenden Ausführungsunterlagen zählt
neben den Ausführungsplänen auch eine Ausfertigung dieser
Leistungsbeschreibung.

Folgende Ausführungszeichnungen sind der Leistungsbeschreibung im
Originalmaßstab beigefügt:
(FREIE ANGABEN)

Folgende Ausführungszeichnungen sind der Leistungsbeschreibung
verkleinert beigefügt:
(FREIE ANGABEN)

Die vom Auftragnehmer verwendeten Ausführungsunterlagen müssen den
Freigabevermerk des Auftraggebers oder des Architekten tragen. Durch
Übergabe neuer Unterlagen ungültig gewordene Unterlagen sind vom
Auftragnehmer entsprechend zu kennzeichnen und aufzubewahren. Nicht
freigegebene Unterlagen dürfen nicht verwendet werden.

## Fenster und Türen/Außenbereich
Datum: 05.04.24

*Hinweis*
Das Wohn- und gewerbeobjekt an der Pichelsdorfer Straße
121 (Mischgebiet) besteht aus einem 4-geschossigen
unterkellerten vorderhau (Bestand) mit einer Durchfahrt
von der Pichelsdorfer Straße in den Innenhof 1, zwei
anschließende Seitenflügel (Bestand) mit einer
Durchfahrt im EG in den Innenhof 2 und einer 2
geschossigen leerstehenden Gewerberemise (Bestand).

Bei der geplanten Baumaßnahme handelt es sich um den
Umbau der Remise mit gleichzeiteger Nutzungsänderung.
Das Gebäude soll saniert und zu 2 WE umgebaut werden.
die Erschließung ist über die Pichelsdorfer durch die
oben gennanten Hofdurchfahrten gegeben.

Hinweis: Aufgrund der Lage des Objektes muss der
Materialtransport von der Pichelsdorferstraße bis zur
Baustelle zu Fuß erfolgen. Abstand von der
Pichelsdorfer Str. bis zum Objekt: 76 m

Durchfahrt 1 Abmessung:
Breite  : 2,47 m
Länge  : 13,00 m
Höhe  : ca. 3,50 m
Durchfahrt 2 Abmessung:
Breite  : 2,48 m
Länge  : 12,50 m
Höhe  : ca. 3,50 m

*Hinweis*
BAUVORHABEN:  Pichelsdorfer Str. 121
  13595 Berlin-Spandau

GEWERK:  Fenster & Türen

Angaben zum Bauwerk
Mehrfamilienhaus mit Remise, Baujahr ca. 1900

Ausführungsort:
Remise

Vor Angebotsabgabe ist eine
Ortsbesichtigung mit der auf Seite 1 unserer Anfrage
benannten Bauleitung möglich.

Ausführungszeitraum:
 bis
gemäß Bauzeitenplan

  Führen eines Bautagebuches über die gesamte Bauzeit.
  Der Bericht ist  zum Ende der Woche dem AN
unaufgefordert  vorzulegen.

Das Bautagebuch ist in digitaler Form dem AG auf
Anfrage 1 x Woche zur Verfügung zu stellen.
Arbeitskräfte / Leistungen und Maschinen
Material + Lieferung
Termine / Mietertermine/ Baufortschritt
Witterungsverhältnisse
Vorkommnisse/ Behinderungen / Abstimmungen
Mängel / Abweichungen/ Schäden / Fotos
Datenblätter / Protokolle

*Hinweis*
A) ALLGEMEINE VORBEMERKUNGEN FÜR EINHEITSPREISABKOMMEN
(EPA)

=======================================================
==========
A1) ALLGEMEINES

In den Positionen dieses Leistungsverzeichnisses sind
häufig wiederkehrende Reparaturarbeiten beschrieben.
Dem Einheitspreisabkommen liegen die "Zusätzliche
Vertragsbedingungen für die Ausführung von
Bauleistungen (Z-VOB/B)" der Covivio Immobilien GmbH,
Stand Januar 2022, zugrunde. Für sich auf dieses EPA
beziehende Einzelaufträge (Leistungsabrufe) gelten die
Vertragsbedingungen in jedem Einzelfall als vereinbart.
Sofern zukünftig als Ersatz für die aktuell gültigen
Z-VOB/B Stand Januar 2022 mit dem Auftragnehmer (AN)
neue Z-VOB/B vereinbart werden, gelten für nach
Gültigkeitsbeginn die neuen Z-VOB/B beauftragte
Leistungen ausschließlich die neuen Z-VOB/B.

Für nach diesem Einheitspreisabkommen ausgeführte
Leistungen gelten, ergänzend zur den jeweiligen
Leistungsbeschreibungen der einzelnen Positionen, bei
evtl. Widersprüchen in nachfolgend genannter
Reihenfolge, folgende Bedingungen:

1. diese "allgemeine Vorbemerkungen für
Einheitspreisabkommen" (A)

2. die sich anschließenden "allgemeine technische
Vorbemerkungen" (B)

3. die sich anschließenden "besondere technische
Vorbemerkungen" (für dieses Gewerk) (C)

4. die "Zusätzliche Vertragsbedingungen für die
Ausführung von Bauleistungen Z-VOB/B"

5. Baustellenordnung der Covivio Immobilien GmbH in der
jeweils gültigen Fassung

Mit Unterzeichnung des EPA erklärt der AN, dass von ihm
sämtliche gesetzlichen, behördlichen und
berufgenossenschaftlichen Auflagen erfüllt werden, die
zur Ausführung der im EPA beschriebenen Leistungen
erforderlich sind.

Es dürfen nur solche Materialien verwendet werden, über
die der AN das uneingeschränkte Eigentumsrecht besitzt
und die vollkommen frei von Rechten Dritter sind.

Für die Ausführung der Arbeiten ist Fachpersonal in
ausreichender Zahl einzusetzen.

Hierbei ist darauf zu achten, dass für die Ausführung
sämtlicher Arbeiten unsere Baustellenordnung in der
jeweils gültigen Fassung zu beachten ist, die dem
ausführenden Fachpersonal in geeigneter Form zur
Kenntnis zu geben ist.

Der Einsatz von Subunternehmern ist bei
Kleinreparaturen grundsätzlich nicht erlaubt.

A2) KUNDENDIENST

Die Arbeiten werden in bewohnten Häusern ausgeführt.

Der Auftraggeber (AG) erwartet vom AN tatkräftige
Unterstützung bei den Bemühungen, berechtigten
Mieterwünschen zu entsprechen. Dazu gehören
insbesondere folgende Verpflichtungen:

1) Alle Handwerker/Mitarbeiter des AN haben die
Verpflichtung, Kunden (Mietern) höflich und hilfsbereit
zu begegnen. In Gesprächen mit den Mietern ist das
Bemühen von Covivio Immobilien um einen verbesserten
Kundendienst herauszustellen.

2) Die Mieter sind rechtzeitig vor Durchführung der
Reparaturarbeiten zu verständigen, ggf. durch Aushang
im Treppenhaus oder auch individuelle
Terminvereinbarung mit dem einzelnen Mieter.

3) Reparaturen sind sofort, spätestens innerhalb von 2
Arbeitstagen nach Beauftragung, durchzuführen. Sofern
die Frist aus Gründen, die der AN nicht zu vertreten
hat, nicht einzuhalten ist, ist der AG unverzüglich zu
unterrichten.

4) Möbel und sonstiges Mietereigentum, Bodenflächen und
angrenzende Bauteile etc. im Bereich der auszuführenden
Arbeiten sind durch Folie, evtl. Schaltafeln oder
Ähnliches zu schützen.

A3) PREISE

Die, für die Ausführung von Leistungen nach diesem EPA,
hier festgeschriebenen Preise gelten für
Reparaturarbeiten bis zum Rechnungsbetrag von höchstens
1.500,-- EURO einschl. Mehrwertsteuer je
Einzeleinzelfall.

Soweit und sobald Überschreitungen absehbar sind, ist
hierüber der Abteilung Einkauf des AG ein schriftliches
Angebot einzureichen und eine gesonderte Vereinbarung
zu treffen.

In den Einheitspreisen sind sämtliche Kosten, wie
Lohn-, Material- und Nebenkosten enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Leistungen, die in den nachfolgenden
Leistungspositionen nicht enthalten sind, sind der
Abteilung Einkauf des AG möglichst vor Ausführung zur
Genehmigung aufzugeben und bei Rechnungslegung mit
einem "Z" zu kennzeichnen. Die Preise für derartige
Zusatzleistungen sind auf der Kalkulationsbasis der
Einheitspreise zu kalkulieren. Diese Z-Positionen sind
so ausreichend und umfassend zu beschreiben, dass
sowohl eine sachlich-fachliche als auch eine
kalkulatorische Nachprüfung durch den AG gewährleistet
ist, hierzu gehört insbesondere die Angabe der
verfahrenen Stunden.

Die Einheitspreise des EPA sind Nettopreise. Sie gelten
zuzüglich der zum jeweiligen
Leistungserbringungszeitpunkt gültigen Mehrwertsteuer.

A4) ABRECHNUNG

Eine evtl. vorhandene Position "An-/Abfahrtpauschale"
darf grundsätzlich nur einmal pro Auftrag berechnet
werden, auch wenn mehrere Anfahrten (auch an
verschiedenen Tagen) erforderlich sind. Sollten mehrere
Anfahrten aus Gründen erforderlich sein, die
ausschließlich der AG oder der Mieter zu vertreten hat,
sind diese besonders zu begründen und als Z Position zu
kennzeichnen (ggf. Mieterbelastung).

Bei mehreren zusammenhängenden Reparaturen, die an
einem Tag in einem Wohngebiet/Siedlungsbereich
ausgeführt werden (z.B. bei der Beseitigung von
Sturmschäden, E-Checks in einem Mehrfamilienhaus), darf
die An-/Abfahrt, in Abhängigkeit von dem bei der
Leistungsposition "An-/Abfahrt" festgeschriebenen
Grenzwert, nur einmalig bzw. nicht berechnet werden.
Soweit im Rahmen eines Auftrags zwei oder mehr
Positionen dieses EPA ausgeführt werden, die
gleichartige (identische) Teilleistungen überlappend
enthalten, darf lediglich eine dieser Positionen in
vollem Umfang abgerechnet werden. Die zweite bzw.
weitere Positionen sind dann mit einem Anteiligen Preis
als Z-Position in Rechnung zu stellen

Maßgebend für die Abrechnung ist das nach
Fertigstellung der Arbeiten durch den AN zu nehmende
Aufmaß, sowie die Bestätigung des Mieters bzw. bei
Leerwohnungen die Bestätigung des zuständigen
Kundenbetreuers/Bauleiters, daß die Leistungen
durchgeführt wurden.

Das testierte Aufmaß bzw. die Bestätigung ist vom AN
mit der Schlußrechnung einzureichen. Ausgenommen
hiervon sind Vorgänge, die über unsere
Handwerkerkopplung (HWK) abgerechnet werden; in diesen
Fällen sind die Aufmaße/Bestätigungen vom AN, im Rahmen
der gesetzlichen Vorschriften, vorzuhalten und, auf
Verlangen des AG, jederzeit innerhalb von 7
Kalendertagen zur Prüfung einzureichen.

Der AG ist berechtigt, jederzeit ein gemeinsames Aufmaß
zu verlangen.

A5) SONSTIGES

Die in diesen Bedingungen festgelegten Pflichten hat
der AN jedem Dritten aufzuerlegen, dessen er sich zur
Erfüllung dieser Pflichten bedient.

Die Einheitspreisabkommen dürfen weder ganz noch
teilweise in irgendeiner Form Dritten entgeltlich oder
unentgeltlich zugänglich gemacht werden.

*Hinweis*
B)  ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
Besondere Technische Vorbemerkungen für
die Lieferung und Einbau von Kunststofffenster, Türen
aus PVC-U,
ist vom Auftragnehmer ein Übereinstimmungsnachweis zu
führen und die Produkte
(z.B. im Lieferschein) sind mit dem Ü-Zeichen zu
kennzeichnen.
Hierzu ist eine werkseigene Produktionskontrolle
notwendig. Betriebe, die das RAL-Gütezeichen führen
und/oder nach ISO 9000 zertifiziert sind, erfüllen
diese Voraussetzung automatisch.
seit 01.07.2013 sind alle Fenster und Aussentüren mit
der CE Kennzeichnung die mandatierten
Eigenschaften nach der Produktnorm DIN EN 14351-1 zu
deklarieren.

Die Empfehlungen des Institutes für Fenstertechnik
Rosenheim für die Gütegemeinschaft Kunststofffenster,
Leitfaden Empfehlung vom PFB (Prüfzentrum für
Bauelemente)
Stand Dezember 2016 sind zu berücksichtigen.

Aufmaß, Zeichnungen zur Fensterübersicht und
Fensteraufteilung, Detailzeichnungen sind bei Bedarf in
Abstimmung mit der Bauleitung zu liefern und werden
nicht gesondert vergütet.

Die neue sichtbare Glasfläche darf eine Minderung von
max. 10 % zur alten nicht überschreiten.

Zusätzliche Technisch Bemerkung
Statische Anforderungen:
Die Fensterkonstruktion muss so am Baukörper befestigt
werden, dass alle auf sie einwirkenden Kräfte in den
Baukörper abgeleitet werden. Zusätzliche Lasten aus dem
Baukörper dürfen nicht vom Fenster aufgenommen werden.

Unter den angenommenen Beanspruchungen darf sich die
Konstruktion nicht mehr als 1/300 bzw.
1/200 der Länge, maximal jedoch 15 mm durchbiegen. Die
Durchbiegung der einzelnen
Verglasungen zwischen den Scheibenkanten darf nicht
über 8mm liegen.
- DIN 1055 Teil 3: Eigen und Nutzlasten für Hochbauten
- DIN 1055 Teil 4: Windlasten
- DIN EN 12210: Fenster und Türen -
Widerstandsfähigkeit bei Windlast - Klassifizierung
- DIN EN 12211: Fenster und Türen -
Widerstandsfähigkeit bei Windlast - Prüfverfahren

Schlagregen- und Fugendurchlässigkeit:
Schlagregendichtheit und Fugendurchlässigkeit müssen
entsprechend der DIN EN 12207 / 12208
ausgeführt werden. Der Widerstand bei Windlast muss den
Normen DIN EN 12210 und DIN 12211 entsprechen.

Wärme- und Feuchtigkeitsschutz:
-Die mit der GEG festgelegten, für beheizte Wohnräume
geltenden, Mindestanforderungen
an die U-Werte für Fenster und Verglasungen bei der
Sanierung sind einzuhalten.
- Sie betragen: Uw  1,3 W/ (m² K); Ug  1,1 W/ (m² K)
ACHTUNG HIER ZULAGE BEG UW 0,95 W/m2K

Die Einwirkung von Schlagregen und Tauwasser ist so zu
begrenzen, dass Schäden vermieden werden.

- DIN 4108 Beiblatt 2: Wärmebrücken - Planungs- und
Ausführungsbeispiele
- DIN EN ISO 10211: Wärmebrücken im Hochbau -
Wärmeströme und Oberflächentemperaturen

Schallschutz:
Für den Schallschutz gelten DIN 4109, sowie DIN EN
20140, DIN EN 717.
Anschlüsse zwischen Fenster- (Türen) und Baukörper sind
unter Beachtung der Anforderungen an die Schalldämmung
der Fenster- (Türen) auszubilden.(tatsächlicher
Lärmpegelbereich)
Alu-Fensterbänke und Blechverkleidungen sind zu
entdröhnen. Hier ist auch die DIN 18360 zu beachten.
Einbruchhemmung:
Für die Einbruchhemmung gelten DIN EN 1627
(Anforderungen und Klassifizierung), DIN EN 1628-1630
(Prüfverfahren), DIN EN 356 (einbruchhemmende
Verglasung), sowie Aushebelschutz-Richtlinien. Die
Einstufung in die Widerstandsklassen RC 1 bis RC 6 ist
durch einen gültigen Prüfbericht nachzuweisen.Für
angrenzende Bauteile müssen ebenfalls Anforderungen
nach DIN EN 1627 zugrundegelegt werden.
Nichttransparente Ausfachungen nach DIN EN 356.

Werkstoffe:
PVC-U: Es sind nur Kunststoffprofile aus
Qualitätsmarkenrohstoffen auf der Basis eines
weichmacherfreien, hochschlagzähen Polyvinylchlorids
(PVC-U) zugelassen.
Die Formmasse für Frischmaterial muss in den
Materialeigenschaften min. dem Typ:
- ISO 1163-PVC-U, EDLP,082-25-T23, entsprechen.
Für die Qualität der Kunststoffprofile gilt die RAL
Güte- und Prüfbestimmung
Die Hauptprofile müssen den Anforderungen der Klasse A
entsprechen.

Rahmenverbindungen:
Bei geschweißten Rahmenverbindungen muss die Nahtgüte
der Eck- und T-Stöße den Werten der RAL- GFZ-695
Gütebestimmungen entsprechen. Eckverbindungen sind im
Press-Stumpf-Schweißverfahren herzustellen. Gehrungen
müssen der Scheibenlast und den funktionellen
Belastungen dauerhaft standhalten. Bei Riegel und
Pfosten sind einwandfrei abdichtende
Schraubverbindungen zugelassen.

Metallteile:
Alle Aussteifungen müssen aus sendzimirverzinkten oder
nicht rostenden Stahl sein.
Dichtungen:
Außendichtungen zwischen Blend- und Flügelrahmen,
sowie zwischen Glas und Glasleiste müssen systemgerecht
sein. Es dürfen nur vom Systemhersteller zugelassene
Dichtungen verwendet werden. Alle Dichtungen müssen
auswechselbar sein.

Glaseinbau:
Für Verglasungsarbeiten gelten die
Verarbeitungshinweise der Glashersteller,
DIN 18361 (Verglasungsarbeiten)
DIN 18545 (Abdichten von Verglasungen,
Verarbeitungsrichtlinien der Dichtstoffhersteller,
Verarbeitungsrichtlinien der Profilhersteller).

Glasaufbau:
Es dürfen nur Glasscheiben verwendet werden, die im
Randverbund ein Herstellungsdatum und die technischen
Eigenschaften (z. B. U-Wert) aufweisen.
Mehrscheibenverglasungen müssen der
Beanspruchungsgruppe 5, nach DIN 18545, Teil 3,
(Verglasungstabelle vom Institut für Fenstertechnik in
Rosenheim) entsprechen. Brüstungsscheiben sind
raumseitig mit VSG auszuführen. Der Einbau von Paneelen
erfolgt sinngemäß, ggf. mit Falzverbreiterungsprofilen.
Scheibendicke, Dichtprofile und Glasleisten müssen
aufeinander abgestimmt sein.

Verklotzen:
Tragende Klötze müssen mind. 100 mm lang und gegen
Verrutschen gesichert sein. Trage- und
Distanzklötze sind entsprechend der Flügelöffnungsart,
nach den Richtlinien der techn. Beratungsstelle des
Glaserhandwerks einzusetzen. Grundsätzlich dürfen keine
Holzklötze verwendet werden. Zur Verwendung kommen nur
Klötze aus weichmacherfreien Kunststoffen.

Beschläge:
Beschläge müssen nach DIN 18357 ausgebildet sein und
den Güte- und Prüfbestimmungen der
Gütegemeinschaft entsprechen. Die Prüfnachweise müssen
auf die geforderten Banspruchungen und Flügelgröße
ausgestellt sein. Eck-, Scherenlager und Rollzapfen
müssen justierbar sein. Das Ecklager muss den Flügel
bei jeder Stellung sicher führen und ein Aushebeln
durch aufschlagende Flügel verhindern. Die
Ausstellschere muss sicher verhindern, dass sich der
Flügel bei einer Fehlbedienung aushängt oder
aufschlägt.
Bei Kippbeschlägen mit Gestänge muss zusätzlich eine
Sicherungsschere im Falz angebracht werden. Für
Drehbeschläge müssen die Scharniere und Lager im
Eckbereich angebracht werden und verstellbar sein.
Entsprechend der Flügelhöhe sind auf der Bandseite
ausreichend Verriegelungen zu montieren. Balkon- und /
oder Terrassentüren erhalten Rollschnäpper und
Zuziehgriff.  Blendrahmenschwellen erhalten einen
Alu-Trittschutz. Fenster im Erdgeschoß (RC2N)
Sämtl. Fenster und Türen im Erdgeschoß erhalten einen
einbruchhemmenden Beschlag, o. gleichw. , mit
Fehlbedienungssperre.

Montage:
Der Ausgleich von Bewegungen durch
Temperaturveränderungen, Windlasten und
Bauwerksverformungen muss gewährleistet sein. Die
Befestigung muss mit auf das Mauerwerk abgestimmten
Durchsteckdübel oder Ankern, spannungsfrei erfolgen.
Leitfaden zur Montage von Fenster und Haustüren / 5.
Auflage 2010 Der "Prüf- und Bewertungsstandard der
Gütegemeinschaft für Kunststoff- Fensterprofile" im
Qualitätsverband Kunststofferzeugnisse e.V.
zu berücksichtigen. Die Anbindung von zusätzlichen
Bauteilen an das Fenster ist nicht zulässig (z.B.
Geländer)

Fugenabdichtung:
Die Anschlüsse zum Baukörper müssen den
bauphysikalischen Anforderungen gerecht werden, d. h.
die Normen zum Wärme-, Feuchtigkeits-, Schallschutz
sind einzuhalten. Die Abdichtung der Fuge muss einen
Dampfdruckausgleich zur Außenseite ermöglichen (somit
Abdichtung innen dichter als außen). Eine
Zweiflankenhaftung ist sicherzustellen, wobei
nichtsaugende Hinterfüllmaterialien einzusetzen sind.
Anschließend sind die Fenster und Fenstertüranlagen
vierseitig zu verleisten. Fußleisten und Viertelstäbe
im Bereich von Fenstertüren sind vor Einbus der neuen
Anlage auszubauen und im Zuge der Verleistung wieder
anzubringen, ggfs. zu erneuern

Fensterfalzlüfter:
In jedem Fenster-Teil-Element sind Fensterfalzlüfter
Regel-Air  PLUS / FFL
(mind. 1 Stk. paarweise) o. glw. Systeme zu
berücksichtigen. Entsprechend kann die Anzahl aufgrund
der Größe und Auteilung je Fensteranlage abweichen.

Profilausbildung:
Alle Basisprofile müssen als mind. 5-Kammerprofile
ausgebildet sein. Die äußeren und inneren Sichtflächen
müssen nach RAL 3 mm (Klasse A) und die Profiltiefe
muss min. 70mm betragen.
Die Befestigung aller Beschlagteile muss durch min.
zwei PVC-Wandungen erfolgen.
Blend- und Flügelrahmenfalze müssen nach Vorschrift
entwässert, Glasfalze zusätzlich belüftet werden.
Entwässerungsschlitze müssen min. 6 x 30 mm groß und
entsprechend den Richtlinien angeordnet sein. Ein
öffnen der Verstärkungskammer ist nicht zulässig.
Entwässerungsöffnungen in den Sichtflächen sollen durch
PVC-Kappen abgedeckt werden.

Zulage BEG:
Um eine Bundesförderung für effiziente Gebäude (BEG) zu
erhalten,
ist ein mordernes Rahmensystem zu verbauen,  Uw-Wert
von max. 0,95 W/m²K (Ug 0,6 W/m²K, WARME KANTE)
einzuhalten.

Systembeschreibung Kunststofffenster (BEG):
lsolierglaselement in Kunststoff, Entwässerung nach
vorn mit ggf. erforderlichen statischen Profilen neu
herstellen und liefern. Das vorhandene Element
vorsichtig ausbauen und fachgerecht entsorgen. Das neue
Element nach RAL-Richtlinie einbauen. (d.h. Element
Verklotzen, mit speziellen Kraeinem angepassten
dampfdiffusionsoffenen Dichtungsband fur den
Aussenbereich einbringen, mit Stopfwolle oder Schaum
einem rundem Hintergrundmaterial und Versieglung oder
mit einem rundem Hintergrundmaterial und Versiegelung
oder mit einem Alu- oder Varioband als Dampfsperre den
lnnenbereich abdichten, ohne anfallender Maurer- und
Malerarbeiten. Die Abdeckarbeiten und Besenreinigung,
nach erfolgter Erneuerung, für den direkten Arbeitsort
sind in den Preisen enthalten. Detail
Standartausführung Kunststoff: Element hier: 7
Kammer-Profil, RAL geprüftes Element, Beschlag:
Markenfabrikat, Einhand-DK, verdeckt liegend mit
bandseitiger Aushebelsicherung, mit 2Stück
Sicherheitsschließblechen, FIügelheber und
Fehlbedienungssperre; Einstiegssicherung in
Kippstellung; Scherenlagenbolzen gesichert, Farbe:
innen weiß / außen weiß; Bautiefe 80mm, FIügel: FIügel
flachversetzt; Dichtung: Anschlagsdichtung sw / grau (
bei weissen Profilen ) FIügel und Blendrahmen; Glas:
Wärmeschutzglas-3-fach ,einem Ug Wert 0,6; Verleistung:
Flach-/Kammersystem inkl. Rahmenverbreiterungsprofil
bis 40 mm
Alle Fenster sind standardmäßig und ohne Aufpreis mit
vorgerüsteter Sicherheit in allen Eckumlenkungen sowie
Mittelverriegelung mit Pilzzapfen und einer
Niveauschaltsperre zur Vermeidung von Fehlbedienungen
auszustatten

In jedem Fenster-Teil-Element sind Fensterfalzlüfter
Regel-Air PLUS / FFL (mind. 1 Stk. paarweise) o. glw.
Systeme zu berücksichtigen. Entsprechend kann die
Anzahl aufgrund der Größe und Auteilung je
Fensteranlage abweichen.

Balkon- und / oder Terrassentüren erhalten
Rollschnäpper und Zuziehgriff. Blendrahmenschwellen
erhalten einen Alu Trittschutz. Fenster im Erdgeschoß
(RC 2). Sämtl. Fenster und Türen im Erdgeschoß erhalten
eineneinbruchhemmenden Beschlag, o. gleichw. , mit
Fehlbedienungssperre. Sämtl.Fenster und Türen
unabhängig des Geschosses erhalten eine  Hebelsperre
(statt abschließbarer Formolive)

Wärmeschutz-Isolierverglasung (Schallschutzverglas SSK
IV straßenseitig), bestehend aus Floatglas
entsprechenden Scheibenzwischenraum, bzw. in den
erforderlichen Glasstärken, einschl. der erforderlichen
Dichtungen für Trockenverglasung, fertig verglast.
Diese Verglasung ist innenseitig neutral beschichtet
und hat einen Wärmedurchgangskoeffizient Ug von 0,6
W/m²K.

Um eine Bundesförderung für effiziente Gebäude (BEG) zu
erhalten, ist der Uw-Wert von max. 0,95 W/m²K
nachweislich einzuhalten!

Im Fensterpreis müssen folgende Nebenleistungen
enthalten
sein, sofern nicht gesondert aufgezeigt:

-  1 Aufmaß (die  im Angebot angebeben Maße
verstehen sich als Ca-Maße) vor  Ort, bei
Neubau/Sanierung nur mit Meterriß
-  Demontage, Transport und Entsorgung der alten
(Holz)Fenster sowie  Fensterbänke
-  Für evtl. Demontage und Entsorgung von
asbesthaltigen Stoffen
  wird ein Mehrpreis je nach Aufwand berechnet.
-  äußere Abdichtung, schlagregendicht mit
vorkomprimiertem
  Dichtband entsprechender Stärke und Folie
-  Ausschäumen der Bauanschlußfuge mit PU-Schaum
-  Fensterbankanschlußprofil
-  Schichtstoff Innenfensterbänke, in Standardfarben
des Herstellers, Ausladung 25 cm, fertig montiert
-  Innenabdichtung dampfdicht mit überputzbarer
Fensterfolie
  oder Dichtband
-  Innenbeleistung mit PVC-Material bis 60 mm Breite
-  Innenversiegelung (Schönheitsfuge)
-  Justieren der Fenster

Es ist dringend darauf zu achten, dass der Einbau der
neuen Kunststofffenster mit einer größtmöglichen
Fensterfläche zu erfolgen hat.
Durch das anbringen des WDVS (ca. 3cm Leibung) darf die
Fensterfläche später max. kleiner 10% als vorh. sein.

Genehmigungen:
Die Beantragung der Straßenlandsondernutzung und der
verkehrsrechtlichen Genehmigung erfolgt durch den
Auftraggeber

-------------------------------------------------------
-------------------------------------------------------
-------------------

Feinaufmaß und Werkplanung

Informationen für die Terminabstimmung mit den Mietern
werden vom AG zur Verfügung gestellt.

Selbständige nachweislich geführte Mietertermine ( 3
Stück) und Hausaushänge

Regelmäßige schriftliche Informationen an den AG über
Termine bzgl. Feinaufmaß-/Montage-/Lieferzeiten

-------------------------------------------------------
-------------------------------------------------------
--------------------------------

*Hinweis*
Folgende baurechtliche Anforderungen werden an die
jeweiligen Fenster gestellt:

1. 2. Rettungsweg nach § 33,37 BauOBln:
- je Nutzungseinheit ein Fenster als 2. Rettungsweg
- Lichte Breite: 0,90 m
- Lichte Höhe: 1,20 m
- max. BRH: 1,20 m

3. Brüstungs- und Umwehrungshöhen nach § 38 BauOBln:
Absturzhöhe bis zu 12 m = mind. 0,80 m massive Brüstung
Absturzhöhe bis zu 12 m = mind. 0,90 m OK Umwehrung

Absturzhöhe mehr als 12 m = mind. 0,90 m massive
Brüstung
Absturzhöhe mehr als 12 m = mind. 1,10 m OK Umwehrung

### Los 1 Fensterelemente

**1.1 Absturzsicherung SIMPLUM Stahl; Brüstungsgeländer, HxB: ca. 30x270 cm**
*** Bedarfsposition ohne GB
Absturzsicherung SIMPLUM STAHL; Brüstungsgeländer für
Fenster mit niedriger Brüstungshöhe

Normierung sowie technische Angaben: Auslegung für
Holmlast bis 1,0 kN, Statischer Nachweis für Holmlast-
Typenstatik für
öffentliche und private Bereiche, Nachweis der
Statischen Verkehrslast nach DIN EN 1990; DIN EN 1991,
DIN EN 1993-1

Beschreibung:
verschweißte Rahmenkonstruktion gefertigt nach DIN EN
1090
Herstellung aus Flachstahlprofilen
verschweißte Laschen oder Winkel nach statischen
Anforderungen zur Anbringung am Fensterrahmen

Ausführungen

Seitliche Befestigung mit speziell angepassten Winkeln
für den Einsatz bei anspruchsvollen baulichen
Gegebenheiten .
Die Montage am Fensterrahmen erfolgt mit geprüften
Profildübel.
Befestigung an Kunststofffenster

Material und Oberfläche:
Material Stahl verzinkt und Pulverlackierung
Pulverlackierung nach RAL Standard Tabelle
RAL 7016 Anthrazitgrau o. ä. nach Bemusterung und
Freigabe durch AG

Größe Absturzsicherung: Höhe bis ca. 30 cm, Breite ca.
107 cm

Fabrikat: Abel SIMPLUM STAHL o. glw.

Ang. Fabrikat:
.......................................................
............
Menge: 6,000 St

**1.2 Absturzsicherung Stangensystem HASTA, HxB: ca. 30x270 cm**
Absturzsicherung Stangensystem HASTA; für Fenster mit
niedriger Brüstungshöhe

Normierung sowie technische Angaben: Auslegung für
Holmlast bis 1,0 kN, Statischer Nachweis für Holmlast -
Typenstatik für öffentliche und private Bereiche,
Nachweis der Statischen Verkehrslast nach DIN EN 1990;
DIN EN 1991, DIN EN 1993-1

Beschreibung:
Herstellung aus
- Rundrohr/ Vierkantprofil/ Flachprofil nach
Bemusterung

Befestigung seitlich mit Winkelelementen
Anzahl der Stangenelemente pro Fenster: 1

Ausführungen
Befestigung seitlich am Fensterrahmen mit speziell
angepassten Winkelelementen
Die Montage am Fensterrahmen erfolgt mit geprüften
Profildübel.
Befestigung an Kunststofffenster

Material und Oberfläche:
Stahl feuerverzinkt und Pulverlackiert
Pulverlackierung nach RAL Standard Tabelle
RAL 7016 Anthrazitgrau o. ä. nach Bemusterung und
Freigabe durch AG

Größe Absturzsicherung: Höhe bis ca. 30 cm, Breite ca.
107 cm

Fabrikat: Abel Stangensystem HASTA o. glw.

Ang. Fabrikat:
.......................................................
............
Menge: 6,000 St

**1.3 Konstruktion mit 1 Element, Sprossen aufgeklebt, 1070 mm x 1720 mm**
Konstruktion mit 1 Element

Rahmenaußenmaß  : 1070.0 mm x 1670.0 mm
Außenmaß  : 1070.0 mm x 1720.0 m

1-teiliges Fenster

Profilsystem  : Gealan S 9000 MD o. glw.
Material  : Kunststoff
Farbe  : Verkehrweis RAL 9016
Dichtung  : Grau
Rahmen  : 6002 Blendrahmen 70 mm
(Aussteifung: 6706)
Flügel  : 6003 Flügel 82 mm (Aussteifung:
  6714)
Glastyp  : Wärmedämmglas, dreifach verglast
Verglasung  : Sonnenschutz
Einbruchhemmung  : RC2
Schallschutz  : SK 2  30-34 sb
g-Wert  : 36 %
Uw  : 0,95 W/m²K
Sprossen  : 3198 Klebesprosse 43 mm (1 Vertikal
  + 1 Horizontal)
Beschlag  : Dreh-Kipp links (Feld 1)

Zusätzliche Anbauteile:
Anschluss  : 7206 Anschlussprofil unten 50 mm für
  Fensterbank

Element entsprechend der techn. Vorbemerkungen
herstellen, liefern und montieren.

Angeb. System:
.......................................................
Menge: 6,000 Stk
Zuordnung: 334

**1.4 Konstruktion mit 1 Element, Segmentbogenfenster, Sprossen aufgeklebt 1120.0 mm x 1540.0 mm**
Konstruktion mit 1 Element

Rahmenaußenmaß  : 1120.0 mm x 1540.0 mm
Außenmaß  : 1120.0 mm x 1490.0 m

1-teiliges Segmentbogenfenster

Profilsystem  : Gealan S 9000 MD o. glw.
Material  : Kunststoff
Farbe  : Verkehrweis RAL 9016
Dichtung  : Grau
Rahmen  : 6002 Blendrahmen 70 mm
(Aussteifung: 6706)
Flügel  : 6003 Flügel 82 mm (Aussteifung:
  6714)
Glastyp  : Wärmedämmglas dreifach verglast
Verglasung  : Sonnenschutz
Einbruchhemmung  : RC2
Schallschutz  : SK 2  30-34 sb
g-Wert  : 40 %
Uw  : 0,95 W/m²K
Sprossen  : 3198 Klebesprosse 43 mm (1 Vertikal
  + 1 Horizontal)
Beschlag  : Dreh-Kipp rechts (Feld 1)

Zusätzliche Anbauteile:
Anschluss  : 7206 Anschlussprofil unten ca.
  50 mm für Fensterbank

Element entsprechend der techn. Vorbemerkungen
herstellen, liefern und montieren.

Angeb. System:
.......................................................
Menge: 1,000 Stk
Zuordnung: 334

**1.5 Konstruktion mit 1 Element, Segmentbogen-Fenstertür, Sprossen aufgeklebt, VSG, 1400.0 mm x 2200.0 mm**
Konstruktion mit 1 Element

Außenmaß  : 1400.0 mm x 2200.0 mm

1-teiliges Segmentbogen-Fenstertür

Profilsystem  : Gealan S 9000 MD o. glw.
Material  : Kunststoff, bodentief
Farbe  : Verkehrweis RAL 9016
Dichtung  : Grau
Rahmen  : 6002 Blendrahmen 70 mm
(Aussteifung: 6706)
Flügel  : 6003 Flügel 82 mm (Aussteifung:
  6714)
Glastyp  : Wärmedämmglas dreifach verglast
Verglasung  : Sonnenschutz
Einbruchhemmung  : RC2
Schallschutz  : SK 2  30-34 sb
g-Wert  : 40 %
Uw  : 0,95 W/m²K
Sprossen  : 3198 Klebesprosse 43 mm (1 Vertikal
  + 1 Horizontal)
Beschlag  : Dreh-Kipp rechts (Feld 1)

Ausführung des bodentiefen Elements 1400.0 mm x 2200.0
mm mit Wärmedämmverglasung aus bruchsicherem Glas VSG

Zusätzliche Anbauteile:
Bodenschwelle  : 2560 Bodenschwelle

Element entsprechend der techn. Vorbemerkungen
herstellen, liefern und montieren.

Angeb. System:
.......................................................
Menge: 1,000 Stk
Zuordnung: 334

**1.6 Konstruktion mit 1 Element, Segmentbogen-Fenster, mit Oberlicht, VSG, 2310.0 mm x 2460.0 mm**
Konstruktion mit 1 Element

Außenmaß  : 1400.0 mm x 2200.0 mm

2-teiliges Segmentbogen-Fenster mit Oberlicht

Profilsystem  : Gealan S 9000 MD o. glw.
Material  : Kunststoff, bodentief
Farbe  : Verkehrweis RAL 9016
Dichtung  : Grau
Rahmen  : 6002 Blendrahmen 70 mm
(Aussteifung: 6706)
Flügel  : 6003 Flügel 82 mm (Aussteifung:
  6714)
Glastyp  : Wärmedämmglas  dreifach verglast
Verglasung  : Sonnenschutz
Einbruchhemmung  : RC2
Schallschutz  : SK 2  30-34 sb
g-Wert  : 40 %
Uw  : 0,95 W/m²K
Pfosten  : 6050 1 Vertikal 92 mm
  6054 1 Horizontal 108 mm
Beschlag  : Oberlicht Kipp (Feld 1 und 2)
  fest im Rahmen (Feld 3 und 4)

Ausführung des bodentiefen Elements 2310.0 mm x 2460.0
mm mit Wärmedämmverglasung aus bruchsicherem Glas VSG

Element entsprechend der techn. Vorbemerkungen
herstellen, liefern und montieren.

Angeb. System:
.......................................................
Menge: 1,000 Stk
Zuordnung: 334

**1.7 Konstruktion mit 1 Element, Segmentbogen-Fenstertür, mit Oberlicht, VSG, 2310.0 mm x 2460.0 mm**
Konstruktion mit 1 Element

Außenmaß  : 3820.0 mm x 2620.0 mm

6-teiliges Segmentbogen-Fenstertür mit Oberlicht

Profilsystem  : Gealan S 9000 MD o. glw.
Material  : Kunststoff, bodentief
Farbe  : Verkehrweis RAL 9016
Dichtung  : Grau
Rahmen  : 6002 Blendrahmen 70 mm
(Aussteifung: 6706)
Flügel  : 6003 Flügel 82 mm (Aussteifung:
  6714)
Glastyp  : Wärmedämmglas dreifach verglast
Verglasung  : Sonnenschutz
Einbruchhemmung  : RC2
Schallschutz  : SK 2  30-34 sb
g-Wert  : 34 %
Uw  : 0,95 W/m²K
Pfosten  : 6054 1 Horizontal 108 mm
Beschlag  : Oberlicht Kipp (Feld 1 und 2)
  Stulp Bedarfflügel links (Feld 4)
  Stulp Arbeitsflügel rechts (feld 5)
  fest im Rahmen (Feld 3 und 6)
Stulp  : 6012 Stulp 74 mm
  Verstärkung: Kammer 1 6711 Aussteifung
  44x19.5x1.5 mm

Ausführung des bodentiefen Elements 3820.0 mm x 2620.0
mit Wärmedämmverglasung aus bruchsicherem Glas VSG

Zusätzliche Anbauteile:
Bodenschwelle  : 2560 Bodenschwelle

Element entsprechend der techn. Vorbemerkungen
herstellen, liefern und montieren.

Angeb. System:
.......................................................
Menge: 1,000 Stk
Zuordnung: 334

**1.8 Fensteroliven, abschließbar**
Fensteroliven

Produkttyp  : Dreh-/Kipp-Fenstergriff
Fabrikat  : Hoppe Edelstahl Fenstergriff,
  abschließbar, Secustik ohne Schlüssel o. glw.
Material  : Edelstahl

Angeb. Fabrikat:
.......................................................
Menge: 10,000 St

**1.9 Fensteroliven**
Fensteroliven

Produkttyp  : Dreh-/Kipp-Fenstergriff
Fabrikat  : Hoppe Edelstahl Fenstergriff,
  abschließbar, Secustik ohne Schlüssel o. glw.
Material  : Edelstahl

Angeb. Fabrikat:
.......................................................
Menge: 5,000 St

**1.10 Anputzarbeiten**
Anputzarbeiten an Laibungen, Fensterbänke und
Stirnseiten umlaufend mit geeigneten Material
herstellen
Menge: 63,000 m

**1.11 Fensterbank innen, Werzalit**
Innenfensterbank bestehend aus aus
Hochdruck-Spanholzformteil E 1, baufeuchtebeständig,
als Trägermaterial, mit Oberfläche aus mehrlagigen
Melaminharz-Beschichtung, unlösbar mit Materialkern
verschmolzen. Die Montage der Innenfensterbänke ist
gemäß der
Montageanleitung und den Verlegeanleitungen der
Hersteller von Zubehör-Materialien durchzuführen,
Befestigung auf Mauerwerk oder Beton.

Farbe : weiß o. nach Wahl des AG
Plattendicke : ca. 20 mm
Breite : ca. 200 mm
Einzellänge : 1635 - 1760 mm
Anschluss: mit Ausklinkungen
Abschlusskante: kunststoffbeschichtet
Fabrikat : Werzalit compact o. glw.

Ang.
Fabrikat:..............................................
..........................
Menge: 10,000 m

**1.12 Fensterfalzlüfter**
Fensterfalzlüfter
System REGEL-air® oder Gleichwertig
als Zulage zur Fensterposition liefern und entsprechend
den Verarbeiterrichtlinien einbauen.

1 Satz REGEL-air®
bestehend aus 2 Fensterfalzlüfter

Angebotenes Fabrikat: ................
Menge: 15,000 St

**1.13 Abdichtungsfolie außen unten**
Abdichtungsfolie außen unten -
schlagregendicht- __ 150mm breit
Ausführung mit Hanno FA-D Fensterfolie
Außen, oder gleichwertig, zur
Abdichtung horizontaler und vertikaler
Fugen zwischen Fenster und Baukörper.
Die Verarbeitung erfolgt nach den
Richtlinien des Herstellers.
Liefern und einbauen
Menge: 30,000 m

**1.14 Abdichtungsfolie innen unten**
Abdichtungsfolie innen unten,50mm breit
Ausführung Hanno FI-D Fensterfolie
innen, oder gleichwertig, zur
Abdichtung horizontaler und vertikaler
Fugen zwischen Fenster und Baukörper.
Die Verarbeitung erfolgt nach den
Richtlinien des Herstellers.
Liefern und einbauen
Menge: 30,000 m

### Los 2 Wohnungseingang

**2.1 Konstruktion mit 1 Element, Haustür, VSG, 1290.0 mm x 2200.0 mm**
Konstruktion mit 1 Element

Außenmaß  : 1290.0 mm x 2200.0 mm

1-teiliges Segmentbogen-Haustür

Profilsystem  : Gealan S 9000 MD o. glw.
Material  : Kunststoff, bodentief
Farbe  : Verkehrweis RAL 9016
Dichtung  : Grau
Rahmen  : 6002 Blendrahmen 70 mm
(Aussteifung: 6709)
Flügel  : 6065 Flügel 132 mm
  Verstärkung. Kammer 1: 8736
Aussteifung 46x60x2 mm
Glastyp  : GT1 Wärmedämmglas dreifachverglast
Verglasung  : Sonnenschutz
dreifachverglast mit VSG
Einbruchhemmung  : RC2
Schallschutz  : SK 2  30-34 sb
g-Wert  : 40 %
Uw  : 0,95 W/m²K
Beschlag  : Dreh rechts

Zusätzliche Anbauteile:
Bodenschwelle  : 2560 Bodenschwelle
Wetterschenkel  : 6431 Wetterschenkel (außen -
Unten)
Griff  : Hoppe - Tür-Schutzbeschlag Edelstahl
mit Zylinderschutz und beidseitigem Drücker, rund

Ausführung des bodentiefen Elements 1290.0 mm x 2200.0
mm mit Wärmedämmverglasung aus bruchsicherem Glas VSG

Element entsprechend der techn. Vorbemerkungen
herstellen, liefern und montieren.

Angeb. System:
.......................................................
Menge: 1,000 Stk
Zuordnung: 334

**2.2 Konstruktion mit 1 Element, Haustür, VSG, 1290.0 mm x 2200.0 mm**
Konstruktion mit 1 Element

Außenmaß  : 1290.0 mm x 2200.0 mm

1-teiliges Segmentbogen-Haustür

Profilsystem  : Gealan S 9000 MD o. glw.
Material  : Kunststoff, bodentief
Farbe  : Verkehrweis RAL 9016
Dichtung  : Grau
Rahmen  : 6002 Blendrahmen 70 mm
(Aussteifung: 6709)
Flügel  : 6065 Flügel 132 mm
  Verstärkung. Kammer 1: 8736
Aussteifung 46x60x2 mm, K
Glastyp  :  Wärmedämmglas dreifachverglast
Verglasung  : Sonnenschutz mit solarem
 Abminderungsfaktor Fc von 0,75,
dreifachverglast mit VSG
Einbruchhemmung  : RC2
Schallschutz  : SK 2  30-34 sb
g-Wert  : 40 %
Uw  : 0,95 W/m²K
Beschlag  : Dreh links

Zusätzliche Anbauteile:
Bodenschwelle  : 2560 Bodenschwelle
Wetterschenkel  : 6431 Wetterschenkel (außen -
Unten)
Griff  : Hoppe - Tür-Schutzbeschlag Edelstahl
mit Zylinderschutz und beidseitigem Drücker, rund

Ausführung des bodentiefen Elements 1290.0 mm x 2200.0
mm mit Wärmedämmverglasung aus bruchsicherem Glas VSG

Element entsprechend der techn. Vorbemerkungen
herstellen, liefern und montieren.

Angeb. System:
.......................................................
Menge: 1,000 Stk
Zuordnung: 334

USt %: 19,00
